# Piló d'extracció amb camisa perduda

- Propietat de l'arxiu: CYPE Ingenieros S.A.
- Format: FIEBDC-3/2016
- Programa: Generador de preus de la construcció. CYPE Ingenieros, S.A.
- Data: 04/06/2025
- Divisa: EUR
- Costos indirectes: 3 %
- IVA: 21 %

## C Fonamentacions

### CP Profundes

#### CPI Pilons "in situ"

**CPI050** m Piló d'extracció amb camisa perduda.
Piló de fonamentació de formigó armat de 45 cm de diàmetre, per a grup de pilons CPI-5 segons NTE-CPI, de fins a 15 m de profunditat. Executat per extracció de terres, en terreny de menys de 25 kg/cm² de resistència, mitjançant sistema mecànic que es desplaça per l'interior d'un entubament perdut i posterior formigonat continu en sec del piló. Realitzat amb formigó HA-25/F/12/XC2 fabricat en central, i abocament des de camió a través de tub Tremie, i acer UNE-EN 10080 B 500 S, amb una quantia aproximada de 6,9 kg/m. Inclús filferro de lligar i separadors.
Criteri de valoració econòmica: El preu inclou el transport, la instal·lació, el muntatge i el desmuntatge de l'equip mecànic, l'elaboració de la ferralla (tall, doblegat i conformat d'elements) en taller industrial i el muntatge en el lloc definitiu de la seva col·locació en obra.
Inclou: Replanteig i traçat dels eixos dels grups de pilons. Clava del tub acompanyant a l'excavació. Col·locació de l'armadura. Posta en obra del formigó. Neteja i retirada de sobrants.
Criteri d'amidament de projecte: Longitud mesurada segons documentació gràfica de Projecte.
Criteri de mesura d'obra: Es mesurarà la longitud, presa en el terreny abans de formigonar, de l'estaca realment executada segons especificacions de Projecte, des de la punta fins a la cara inferior de l'encep, sense incloure l'excés de formigó consumit sobre el volum teòric corresponent al diàmetre nominal de l'estaca.

| Codi | Ut | Descripció | Rendiment | Preu | Import |
|---|---|---|---|---|---|
| mt07aco020k | U | Separador homologat per pilons. (material) | 3 | 0.1 | 0.300 |
| mt07pil010a | m | Tub d'acer, de 45 cm de diàmetre i 2 mm d'espessor. (material) | 1.05 | 60 | 63.000 |
| mt07aco010c | kg | Ferralla elaborada en taller industrial amb acer en barres corrugades, UNE-EN 10080 B 500 S, de varis diàmetres. (material) | 6.9 | 1.6 | 11.040 |
| mt08var050 | kg | Filferro galvanitzat per a lligar, de 1,30 mm de diàmetre. (material) | 0.041 | 1.5 | 0.062 |
| mt10haf010ctmk | m³ | Formigó HA-25/F/12/XC2, fabricat en central. (material) | 0.192 | 94.2 | 18.086 |
| mq03pii105a | h | Equip complet per a perforació de piló d'extracció amb camisa perduda, CPI-5. (maquinària) | 0.38 | 330 | 125.400 |
| mo043 | h | Oficial 1ª ferrallista. (mà d'obra) | 0.033 | 29.64 | 0.978 |
| mo090 | h | Ajudant ferrallista. (mà d'obra) | 0.033 | 26.36 | 0.870 |
| mo045 | h | Oficial 1ª estructurista, en treballs de posada en obra del formigó. (mà d'obra) | 0.148 | 29.64 | 4.387 |
| mo092 | h | Ajudant estructurista, en treballs de posada en obra del formigó. (mà d'obra) | 0.23 | 26.36 | 6.063 |
| % | % | Costos directes complementaris | 2 % | 230.186 | 4.604 |
|  |  | Costos directes |  |  | 234.790 |

Residus:
- col·locació: mt07pil010a Tub d'acer, de 45 cm de diàmetre i 2 mm d'espessor; factor de residu 0.0274345
- col·locació: mt07aco010c Ferralla elaborada en taller industrial amb acer en barres corrugades, UNE-EN 10080 B 500 S, de varis diàmetres; factor de residu 0.0075
- col·locació: mt08var050 Filferro galvanitzat per a lligar, de 1,30 mm de diàmetre; factor de residu 0.0038
- col·locació: mt10haf010ctmk Formigó HA-25/F/12/XC2, fabricat en central; factor de residu 0.00127594
- excavació: ruo170504 Terra i pedres diferents de les especificades en el codi 17 05 03. (component de residu); rendiment 318.086 kg; Codi LER 17 05 04; Massa de l'element 1 kg; Volum 0.000625 m3

## Recursos

**mt07aco020k** U Separador homologat per pilons
Dades tècniques: Cost energètic 1.105 MJ; Emissió de CO2 0.114 kg
Residus:
- embalatge: re150101 Envasos de paper i cartró. (component de residu); rendiment 0.072 kg; Codi LER 15 01 01; Massa de l'element 1 kg; Volum 0.001333 m3

**mt07pil010a** m Tub d'acer, de 45 cm de diàmetre i 2 mm d'espessor
Dades tècniques: Cost energètic 64.295 MJ; Emissió de CO2 2.524 kg; Codi LER 17 04 05; Massa de l'element 4.44 kg; Volum 0.002114 m3
Residus:
- embalatge: re170201 Fusta. (component de residu); rendiment 0.012 kg; Codi LER 17 02 01; Massa de l'element 1 kg; Volum 0.000909 m3
- embalatge: re170203 Plàstic. (component de residu); rendiment 0.003 kg; Codi LER 17 02 03; Massa de l'element 1 kg; Volum 0.001667 m3

**mt07aco010c** kg Ferralla elaborada en taller industrial amb acer en barres corrugades, UNE-EN 10080 B 500 S, de varis diàmetres
Dades tècniques: Cost energètic 12.720 MJ; Emissió de CO2 0.530 kg; Codi LER 17 04 05; Massa de l'element 1 kg; Volum 0.000476 m3

**mt08var050** kg Filferro galvanitzat per a lligar, de 1,30 mm de diàmetre
Dades tècniques: Cost energètic 25.100 MJ; Emissió de CO2 2.560 kg; Codi LER 17 04 05; Massa de l'element 1 kg; Volum 0.000476 m3

**mt10haf010ctmk** m³ Formigó HA-25/F/12/XC2, fabricat en central
Dades tècniques: Cost energètic 1876.000 MJ; Emissió de CO2 234.500 kg; Codi LER 17 01 01; Massa de l'element 2345 kg; Volum 1.563333 m3
