# Dipòsit

- Propietat de l'arxiu: CYPE Ingenieros S.A.
- Format: FIEBDC-3/2016
- Programa: Generador de preus de la construcció. CYPE Ingenieros, S.A.
- Data: 04/06/2025
- Divisa: EUR
- Costos indirectes: 3 %
- IVA: 21 %

## I Instal·lacions

### IO Contra incendis

#### IOB Sistemes de forniment d'aigua

**IOB020** U Dipòsit.
Dipòsit per reserva d'aigua contra incendis de 12 m³ de capacitat, prefabricat de polièster, col·locat en superfície, en posició vertical. Inclús, vàlvula de flotador de 1 1/2" de diàmetre per a connectar amb l'escomesa, interruptors de nivell, vàlvula de bola de 50 mm de diàmetre per a buidatge i vàlvula de tall de papallona de 1 1/2" de diàmetre per a connectar al grup de pressió.
Inclou: Replanteig. Col·locació del dipòsit. Muntatge, connexionat i comprovació del seu correcte funcionament. Realització de proves de servei.
Criteri d'amidament de projecte: Nombre d'unitats previstes, segons documentació gràfica de Projecte.
Criteri de mesura d'obra: Es mesurarà el nombre d'unitats realment executades segons especificacions de Projecte.

| Codi | Ut | Descripció | Rendiment | Preu | Import |
|---|---|---|---|---|---|
| mt41aco100a | U | Dipòsit de polièster, de 12 m³, 2450 mm de diàmetre, col·locat en superfície, en posició vertical, per reserva d'aigua contra incendis. (material) | 1 | 3437 | 3437.000 |
| mt37vfl010e | U | Vàlvula de flotador de 1 1/2" de diàmetre, per a una pressió màxima de 8 bar, amb cos de llautó, boia esfèrica roscada de llautó i obturador de goma. (material) | 1 | 172.68 | 172.680 |
| mt37inl010 | U | Interruptor de nivell de 10 A, amb boia, contrapès i cable. (material) | 2 | 15 | 30.000 |
| mt37sve010f | U | Vàlvula d'esfera de llautó niquelat per roscar de 1 1/2". (material) | 1 | 27.73 | 27.730 |
| mt37svm010a | U | Vàlvula de papallona de ferro colat, DN 32 mm. (material) | 1 | 37.26 | 37.260 |
| mo008 | h | Oficial 1ª lampista. (mà d'obra) | 7.194 | 30.63 | 220.352 |
| mo107 | h | Ajudant lampista. (mà d'obra) | 7.194 | 26.36 | 189.634 |
| % | % | Costos directes complementaris | 2 % | 4114.656 | 82.293 |
|  |  | Costos directes |  |  | 4196.949 |

## Recursos

**mt37vfl010e** U Vàlvula de flotador de 1 1/2" de diàmetre
Dades tècniques: Cost energètic 562.284 MJ; Emissió de CO2 37.829 kg
Residus:
- embalatge: re150101 Envasos de paper i cartró. (component de residu); rendiment 0.081 kg; Codi LER 15 01 01; Massa de l'element 1 kg; Volum 0.001333 m3

**mt37inl010** U Interruptor de nivell de 10 A, amb boia, contrapès i cable
Dades tècniques: Cost energètic 67.608 MJ; Emissió de CO2 2.848 kg
Residus:
- embalatge: re150101 Envasos de paper i cartró; rendiment 0.072 kg

**mt37sve010f** U Vàlvula d'esfera de llautó niquelat per roscar de 1 1/2"
Dades tècniques: Cost energètic 1546.199 MJ; Emissió de CO2 103.901 kg
Residus:
- embalatge: re150101 Envasos de paper i cartró; rendiment 0.072 kg

**mt37svm010a** U Vàlvula de papallona de ferro colat, DN 32 mm
Dades tècniques: Cost energètic 72.729 MJ; Emissió de CO2 4.591 kg
Residus:
- embalatge: re150101 Envasos de paper i cartró; rendiment 0.072 kg
