# Impregnació per a la protecció del formigó armat enfront de la corrosió

- Propietat de l'arxiu: CYPE INGENIEROS, S.A.
- Format: FIEBDC-3/2002
- Divisa: EUR
- Costos indirectes: 3.00 %
- IVA: 21.00 %

## E Estructures

### EH Formigó armat

#### EHO Proteccions

**EHO040** m² Impregnació per a la protecció del formigó armat enfront de la corrosió.
Aplicació manual de dues mans d'impregnació incolora inhibidora de la corrosió per migració, (rendiment: 0,5 kg/m²), per a la protecció del formigó armat enfront de la corrosió.
Inclou: Neteja de la superfície suport. Aplicació del producte.
Criteri d'amidament de projecte: Superfície mesurada segons documentació gràfica de Projecte.
Criteri de mesura d'obra: Es mesurarà la superfície realment executada segons especificacions de Projecte.

| Codi | Ut | Descripció | Rendiment | Preu | Import |
|---|---|---|---|---|---|
| mt27tsd040b | kg | Impregnació incolora inhibidora de la corrosió per migració, per a la protecció enfront de la corrosió d'elements de formigó armat i pretesat. (material) | 0.500 | 11.19 | 5.60 |
| mo020 | h | Oficial 1ª construcció. (mà d'obra) | 0.222 | 29.67 | 6.59 |
| mo113 | h | Peó ordinari construcció. (mà d'obra) | 0.222 | 24.86 | 5.52 |
| % | % | Costos directes complementaris | 2 % | 17.71 | 0.35 |
|  |  | Costos directes |  |  | 18.06 |
