# Reblert i anivellació amb morter tipus Grout

- Propietat de l'arxiu: CYPE INGENIEROS, S.A.
- Format: FIEBDC-3/2002
- Divisa: EUR
- Costos indirectes: 3.00 %
- IVA: 21.00 %

## E Estructures

### EH Formigó armat

#### EHY Reparacions

**EHY080** m² Reblert i anivellació amb morter tipus Grout.
Reblert i anivellació de 5 mm de gruix amb morter sec de retracció compensada, SikaGrout 110 Inject "SIKA", compost de ciment i additius especials, exempt de clorurs, per a ús general, sobre la superfície d'un element estructural de formigó endurit.
Inclou: Replanteig. Neteja de la superfície suport. Preparació de la mescla. Abocament de la capa de morter. Cura del morter. Neteja de les restes generades.
Criteri d'amidament de projecte: Superfície mesurada segons documentació gràfica de Projecte.
Criteri de mesura d'obra: Es mesurarà la superfície realment executada segons especificacions de Projecte.

| Codi | Ut | Descripció | Rendiment | Preu | Import |
|---|---|---|---|---|---|
| mt09reh360l | kg | Morter sec de retracció compensada, SikaGrout 110 Inject "SIKA", compost de ciment i additius especials, exempt de clorurs, per a ús general, per al reomplert de cables de posttesat. ancoratges de maquinària i injecció en fissures, segons UNE-EN 1504-5. (material) | 11.000 | 0.98 | 10.78 |
| mt08aaa010a | m³ | Aigua. (material) | 0.010 | 1.50 | 0.02 |
| mo020 | h | Oficial 1ª construcció. (mà d'obra) | 0.318 | 29.67 | 9.44 |
| mo113 | h | Peó ordinari construcció. (mà d'obra) | 0.318 | 24.86 | 7.91 |
| % | % | Costos directes complementaris | 2 % | 28.15 | 0.56 |
|  |  | Costos directes |  |  | 28.71 |
