# Ampit de formigó armat

- Propietat de l'arxiu: CYPE INGENIEROS, S.A.
- Format: FIEBDC-3/2002
- Divisa: EUR
- Costos indirectes: 3.00 %
- IVA: 21.00 %

## F Façanes i particions

### FD Defenses

#### FDA Ampits

**FDA006** m Ampit de formigó armat.
Ampit de formigó armat, de 1,25 m d'alt i 0,2 m d'ample, realitzat amb formigó HA-25/F/20/XC2 fabricat en central, i abocament amb cubilot, i acer UNE-EN 10080 B 500 S, amb una quantia aproximada de 45 kg/m, muntatge i desmuntatge de sistema d'encofrat metàl·lic en les dues cares del mur. Inclús líquid desencofrant, per evitar l'adherència del formigó a l'encofrat.
Criteri de valoració econòmica: El preu inclou l'elaboració i el muntatge de la ferralla en el lloc definitiu de la seva col·locació en obra.
Inclou: Neteja i preparació de la superfície de recolzament. Replanteig de la secció. Muntatge del sistema d'encofrat. Col·locació de l'armadura. Abocament i compactació del formigó. Desmuntatge del sistema d'encofrat. Curat del formigó.
Criteri d'amidament de projecte: Longitud mesurada a eixos, segons documentació gràfica de Projecte.
Criteri de mesura d'obra: Es mesurarà a eixos, la longitud realment executada segons especificacions de Projecte.

| Codi | Ut | Descripció | Rendiment | Preu | Import |
|---|---|---|---|---|---|
| mt08eme040 | m² | Panells metàl·lics de varies dimensions, per encofrar elements de formigó. (material) | 0.017 | 52.00 | 0.88 |
| mt08dba010b | l | Agent desemmotllant, a base d'olis especials, emulsionant en aigua, per a encofrats metàl·lics, fenòlics o de fusta. (material) | 0.075 | 1.80 | 0.14 |
| mt07aco020d | U | Separador homologat per murs. (material) | 7.000 | 0.06 | 0.42 |
| mt07aco010g | kg | Acer en barres corrugades, UNE-EN 10080 B 500 S, subministrat en obra en barres sense elaborar, de varis diàmetres. (material) | 45.900 | 1.22 | 56.00 |
| mt08var050 | kg | Filferro galvanitzat per a lligar, de 1,30 mm de diàmetre. (material) | 0.585 | 1.50 | 0.88 |
| mt10haf010ctms | m³ | Formigó HA-25/F/20/XC2, fabricat en central. (material) | 0.263 | 92.20 | 24.25 |
| op00ata010 |  | Lligadora de ferralla. | 1.000 | 0.00 | 0.00 |
| op00ciz020 |  | Cisalla per a acer en barres corrugades. | 1.000 | 0.00 | 0.00 |
| au00auh010 |  | Cubilot. | 1.000 | 0.00 | 0.00 |
| au00auh040 |  | Vibrador de formigó, elèctric. | 1.000 | 0.00 | 0.00 |
| mo044 | h | Oficial 1ª encofrador. (mà d'obra) | 0.856 | 29.64 | 25.37 |
| mo091 | h | Ajudant encofrador. (mà d'obra) | 0.934 | 26.36 | 24.62 |
| mo043 | h | Oficial 1ª ferrallista. (mà d'obra) | 0.548 | 29.64 | 16.24 |
| mo090 | h | Ajudant ferrallista. (mà d'obra) | 0.697 | 26.36 | 18.37 |
| mo045 | h | Oficial 1ª estructurista, en treballs de posada en obra del formigó. (mà d'obra) | 0.086 | 29.64 | 2.55 |
| mo092 | h | Ajudant estructurista, en treballs de posada en obra del formigó. (mà d'obra) | 0.346 | 26.36 | 9.12 |
| % | % | Costos directes complementaris | 2 % | 178.84 | 3.58 |
|  |  | Costos directes |  |  | 182.42 |
