# Solera ventilada de formigó, sistema "PANTALLAX", sobre llosa de fonamentació

- Propietat de l'arxiu: CYPE Ingenieros S.A.
- Format: FIEBDC-3/2016
- Programa: Generador de preus de la construcció. CYPE Ingenieros, S.A.
- Data: 04/06/2025
- Divisa: EUR
- Costos indirectes: 3 %
- IVA: 21 %

## A Condicionament del terreny

### AN Anivellament

#### ANV Soleres ventilades

**ANV020** m² Solera ventilada de formigó, sistema "PANTALLAX", sobre llosa de fonamentació.
Solera ventilada de formigó armat, de 10 cm d'espessor, amb acabat superficial mitjançant remolinador mecànic, sistema Dren "PANTALLAX", composta per làmina drenant nodular de polietilè d'alta densitat (PEAD/HDPE), amb nòduls de 8 mm d'altura, amb geotèxtil de polipropilè de 120 g/m² incorporat, fixada a llosa de fonamentació existent mitjançant fixacions mecàniques; realitzada amb formigó HA-25/F/20/XC2 fabricat en central, i abocament amb cubilot, i malla electrosoldada ME 15x15 Ø 5-5 B 500 T 6x2,20 UNE-EN 10080 com a armadura de repartiment, col·locada sobre separadors homologats. Inclús panell de poliestirè expandit de 3 cm d'espessor, per a l'execució de juntes de retracció.
Inclou: Neteja i preparació de la superfície. Col·locació de la làmina drenant. Estesa de nivells mitjançant tocaments, mestres de formigó o regles. Reg de la superfície base. Formació de junts de construcció i de dilatació. Col·locació de la malla electrosoldada amb separadors homologats. Abocat, estesa i vibrat del formigó. Connexió dels elements exteriors. Curat del formigó. Fratasado mecànic de la superfície.
Criteri d'amidament de projecte: Superfície mesurada segons documentació gràfica de Projecte.
Criteri de mesura d'obra: Es mesurarà la superfície realment executada segons especificacions de Projecte, sense deduir la superfície ocupada pels pilars situats dintre del seu perímetre.

| Codi | Ut | Descripció | Rendiment | Preu | Import |
|---|---|---|---|---|---|
| mt14gsp010a | m² | Làmina drenant nodular de polietilè d'alta densitat (PEAD/HDPE), amb nòduls de 8 mm d'altura, amb geotèxtil de polipropilè de 120 g/m² incorporat, resistència a la compressió 200 kN/m² segons UNE-EN ISO 604 i capacitat de drenatge 4,8 l/(s·m). (material) | 1.05 | 2.86 | 3.003 |
| mt08var060 | kg | Puntes d'acer de 20x100 mm. (material) | 0.1 | 8.75 | 0.875 |
| mt07ame010b | m² | Malla electrosoldada ME 15x15 Ø 5-5 B 500 T 6x2,20 UNE-EN 10080. (material) | 1.1 | 3.36 | 3.696 |
| mt10haf010ctms | m³ | Formigó HA-25/F/20/XC2, fabricat en central. (material) | 0.11 | 92.2 | 10.142 |
| mt07aco020f | U | Separador homologat per nervis "in situ" en forjats unidireccionals. (material) | 3 | 0.06 | 0.180 |
| mt16pea020c | m² | Panell rígid de poliestirè expandit, segons UNE-EN 13163, mecanitzat lateral recte, de 30 mm d'espessor, resistència tèrmica 0,8 m²K/W, conductivitat tèrmica 0,036 W/(mK), per junta de dilatació. (material) | 0.05 | 2.01 | 0.101 |
| mq04dua020b | h | Dúmper de descàrrega frontal de 2 t de càrrega útil. (maquinària) | 0.022 | 10.38 | 0.228 |
| mq06vib020 | h | Regla vibrant de 3 m. (maquinària) | 0.097 | 5.23 | 0.507 |
| mq06fra010 | h | Arremolinadora mecànica de formigó. (maquinària) | 0.638 | 5.68 | 3.624 |
| mq06cor020 | h | Equip per a tall de juntes en soleres de formigó. (maquinària) | 0.116 | 10.64 | 1.234 |
| mo020 | h | Oficial 1ª construcció. (mà d'obra) | 0.367 | 29.67 | 10.889 |
| mo077 | h | Ajudant construcció. (mà d'obra) | 0.356 | 26.39 | 9.395 |
| mo113 | h | Peó ordinari construcció. (mà d'obra) | 0.367 | 24.86 | 9.124 |
| % | % | Costos directes complementaris | 2 % | 52.998 | 1.060 |
|  |  | Costos directes |  |  | 54.058 |

Residus:
- col·locació: mt14gsp010a; factor de residu 0.07
- col·locació: mt08var060 Puntes d'acer de 20x100 mm; factor de residu 0.0045
- col·locació: mt07ame010b Malla electrosoldada ME 15x15 Ø 5-5 B 500 T 6x2,20 UNE-EN 10080; factor de residu 0.0197959
- col·locació: mt10haf010ctms Formigó HA-25/F/20/XC2, fabricat en central; factor de residu 0.00129528
- col·locació: mt16pea020c; factor de residu 0.048

## Recursos

**mt14gsp010a** m² Làmina drenant nodular de polietilè d'alta densitat (PEAD/HDPE)
Dades tècniques: Cost energètic 53.284 MJ; Emissió de CO2 2.646 kg; Codi LER 17 02 03; Massa de l'element 0.5 kg; Volum 0.000833 m3
Residus:
- embalatge: re170203 Plàstic. (component de residu); rendiment 0.05 kg; Codi LER 17 02 03; Massa de l'element 1 kg; Volum 0.001667 m3

**mt08var060** kg Puntes d'acer de 20x100 mm
Dades tècniques: Cost energètic 14.060 MJ; Emissió de CO2 0.570 kg; Codi LER 17 04 05; Massa de l'element 1 kg; Volum 0.000476 m3

**mt07ame010b** m² Malla electrosoldada ME 15x15 Ø 5-5 B 500 T 6x2,20 UNE-EN 10080
Dades tècniques: Cost energètic 57.327 MJ; Emissió de CO2 0.019 kg; Codi LER 17 04 05; Massa de l'element 1.94 kg; Volum 0.000924 m3

**mt10haf010ctms** m³ Formigó HA-25/F/20/XC2, fabricat en central
Dades tècniques: Cost energètic 1876.000 MJ; Emissió de CO2 234.500 kg; Codi LER 17 01 01; Massa de l'element 2345 kg; Volum 1.563333 m3

**mt07aco020f** U Separador homologat per nervis "in situ" en forjats unidireccionals
Dades tècniques: Cost energètic 1.105 MJ; Emissió de CO2 0.114 kg
Residus:
- embalatge: re150101 Envasos de paper i cartró. (component de residu); rendiment 0.072 kg; Codi LER 15 01 01; Massa de l'element 1 kg; Volum 0.001333 m3

**mt16pea020c** m² Panell rígid de poliestirè expandit
Dades tècniques: Cost energètic 85.089 MJ; Emissió de CO2 2.941 kg; Codi LER 17 06 04; Massa de l'element 0.9 kg; Volum 0.0015 m3
Residus:
- embalatge: re170203 Plàstic; rendiment 0.024 kg
