# Muret guia per a piló-pantalla (barrette)

- Propietat de l'arxiu: CYPE Ingenieros S.A.
- Format: FIEBDC-3/2016
- Programa: Generador de preus de la construcció. CYPE Ingenieros, S.A.
- Data: 04/06/2025
- Divisa: EUR
- Costos indirectes: 3 %
- IVA: 21 %

## C Fonamentacions

### CP Profundes

#### CPZ Pilons-pantalla (barrettes)

**CPZ005** m Muret guia per a piló-pantalla (barrette).
Doble muret guia, per a piló-pantalla (barrette), de formigó armat de secció 70x25 cm; realitzat amb formigó HA-25/F/20/XC2 fabricat en central, i abocament des de camió, i acer UNE-EN 10080 B 500 S, amb una quantia aproximada de 25 kg/m; muntatge i desmuntatge del sistema d'encofrat recuperable metàl·lic a dues cares. Inclús filferro de lligar, separadors i líquid desencofrant, per evitar l'adherència del formigó a l'encofrat.
Criteri de valoració econòmica: El preu inclou l'elaboració de la ferralla (tall, doblegat i conformat d'elements) en taller industrial i el muntatge en el lloc definitiu de la seva col·locació en obra. El preu inclou la demolició del muret guia amb retroexcavadora amb martell trencador i la càrrega mecànica d'enderrocs sobre camió o contenidor.
Inclou: Replanteig i traçat dels murets guia. Muntatge del sistema d'encofrat. Col·locació de l'armadura. Abocament i compactació del formigó. Desmuntatge del sistema d'encofrat. Regularització i neteja superficial del parament vist. Replanteig de la cota del fons de la perforació, de la rasant del formigó i de les armadures. Demolició de l'element amb retroexcavadora amb martell trencador. Neteja i recollida de restes. Càrrega mecànica d'enderrocs sobre camió o contenidor.
Criteri d'amidament de projecte: Longitud mesurada a eixos, segons documentació gràfica de Projecte.
Criteri de mesura d'obra: Es mesurarà a eixos de mur, la longitud realment executada segons especificacions de Projecte.

| Codi | Ut | Descripció | Rendiment | Preu | Import |
|---|---|---|---|---|---|
| mt08eme040 | m² | Panells metàl·lics de varies dimensions, per encofrar elements de formigó. (material) | 0.007 | 52 | 0.364 |
| mt50spa052b | m | Tauló de fusta de pi, de 20x7,2 cm. (material) | 0.028 | 6.32 | 0.177 |
| mt50spa081a | U | Puntal metàl·lic telescòpic, de fins a 3 m d'altura. (material) | 0.018 | 19.25 | 0.347 |
| mt08eme051a | m | Fleix d'acer galvanitzat, per a encofrat metàl·lic. (material) | 0.14 | 0.29 | 0.041 |
| mt08var050 | kg | Filferro galvanitzat per a lligar, de 1,30 mm de diàmetre. (material) | 0.27 | 1.5 | 0.405 |
| mt08var060 | kg | Puntes d'acer de 20x100 mm. (material) | 0.14 | 8.75 | 1.225 |
| mt08dba010b | l | Agent desemmotllant, a base d'olis especials, emulsionant en aigua, per a encofrats metàl·lics, fenòlics o de fusta. (material) | 0.042 | 1.8 | 0.076 |
| mt07aco020a | U | Separador homologat per fonamentacions. (material) | 3 | 0.15 | 0.450 |
| mt07aco010c | kg | Ferralla elaborada en taller industrial amb acer en barres corrugades, UNE-EN 10080 B 500 S, de varis diàmetres. (material) | 25 | 1.6 | 40.000 |
| mt10haf010ctms | m³ | Formigó HA-25/F/20/XC2, fabricat en central. (material) | 0.385 | 92.2 | 35.497 |
| mq01exn020a | h | Retroexcavadora hidràulica sobre pneumàtics, de 105 kW. (maquinària) | 0.295 | 51.91 | 15.313 |
| mq01ret010 | h | Miniretrocarregadora sobre pneumàtics de 15 kW. (maquinària) | 0.137 | 45.86 | 6.283 |
| mo044 | h | Oficial 1ª encofrador. (mà d'obra) | 0.693 | 29.64 | 20.541 |
| mo091 | h | Ajudant encofrador. (mà d'obra) | 0.925 | 26.36 | 24.383 |
| mo043 | h | Oficial 1ª ferrallista. (mà d'obra) | 0.165 | 29.64 | 4.891 |
| mo090 | h | Ajudant ferrallista. (mà d'obra) | 0.165 | 26.36 | 4.349 |
| mo045 | h | Oficial 1ª estructurista, en treballs de posada en obra del formigó. (mà d'obra) | 0.044 | 29.64 | 1.304 |
| mo092 | h | Ajudant estructurista, en treballs de posada en obra del formigó. (mà d'obra) | 0.178 | 26.36 | 4.692 |
| mo113 | h | Peó ordinari construcció. (mà d'obra) | 0.381 | 24.86 | 9.472 |
| % | % | Costos directes complementaris | 2 % | 169.810 | 3.396 |
|  |  | Costos directes |  |  | 173.206 |

Residus:
- col·locació: mt08eme040 Panells metàl·lics de varies dimensions, per encofrar elements de formigó; factor de residu 1
- col·locació: mt50spa052b Tauló de fusta de pi, de 20x7,2 cm; factor de residu 1
- col·locació: mt50spa081a Puntal metàl·lic telescòpic, de fins a 3 m d'altura; factor de residu 1
- col·locació: mt08eme051a Fleix d'acer galvanitzat, per a encofrat metàl·lic; factor de residu 1
- col·locació: mt08var050 Filferro galvanitzat per a lligar, de 1,30 mm de diàmetre; factor de residu 0.0038
- col·locació: mt08var060 Puntes d'acer de 20x100 mm; factor de residu 0.0045
- col·locació: mt08dba010b Agent desemmotllant, a base d'olis especials, emulsionant en aigua, per a encofrats metàl·lics, fenòlics o de fusta; factor de residu 0.07
- col·locació: mt07aco010c Ferralla elaborada en taller industrial amb acer en barres corrugades, UNE-EN 10080 B 500 S, de varis diàmetres; factor de residu 0.0075
- col·locació: mt10haf010ctms Formigó HA-25/F/20/XC2, fabricat en central; factor de residu 0.00129528
- excavació: ruo170504 Terra i pedres diferents de les especificades en el codi 17 05 03. (component de residu); rendiment 700 kg; Codi LER 17 05 04; Massa de l'element 1 kg; Volum 0.000625 m3
- excavació: ruo170101 Formigó (formigons, morters i prefabricats). (component de residu); rendiment 805 kg; Codi LER 17 01 01; Massa de l'element 1 kg; Volum 0.000667 m3
- excavació: ruo170405 Ferro i acer. (component de residu); rendiment 50 kg; Codi LER 17 04 05; Massa de l'element 1 kg; Volum 0.000476 m3

## Recursos

**mt08eme040** m² Panells metàl·lics de varies dimensions, per encofrar elements de formigó
Dades tècniques: Cost energètic 449.920 MJ; Emissió de CO2 18.240 kg; Codi LER 17 04 05; Massa de l'element 32 kg; Volum 0.015238 m3

**mt50spa052b** m Tauló de fusta de pi, de 20x7,2 cm
Dades tècniques: Cost energètic 1124.755 MJ; Emissió de CO2 -15.401 kg; Codi LER 17 02 01; Massa de l'element 8.28 kg; Volum 0.007527 m3

**mt50spa081a** U Puntal metàl·lic telescòpic, de fins a 3 m d'altura
Dades tècniques: Cost energètic 139.194 MJ; Emissió de CO2 5.643 kg; Codi LER 17 04 05; Massa de l'element 9.9 kg; Volum 0.004714 m3

**mt08eme051a** m Fleix d'acer galvanitzat, per a encofrat metàl·lic
Dades tècniques: Cost energètic 5.62e-05 MJ; Emissió de CO2 2.28e-06 kg; Codi LER 17 04 05; Massa de l'element 0.000004 kg

**mt08var050** kg Filferro galvanitzat per a lligar, de 1,30 mm de diàmetre
Dades tècniques: Cost energètic 25.100 MJ; Emissió de CO2 2.560 kg; Codi LER 17 04 05; Massa de l'element 1 kg; Volum 0.000476 m3

**mt08var060** kg Puntes d'acer de 20x100 mm
Dades tècniques: Cost energètic 14.060 MJ; Emissió de CO2 0.570 kg; Codi LER 17 04 05; Massa de l'element 1 kg; Volum 0.000476 m3

**mt08dba010b** l Agent desemmotllant, a base d'olis especials, emulsionant en aigua, per a encofrats metàl·lics, fenòlics o de fusta
Dades tècniques: Cost energètic 82.820 MJ; Emissió de CO2 4.477 kg; Codi LER 17 09 04; Massa de l'element 0.932 kg; Volum 0.000621 m3
Residus:
- embalatge: re150104 Envasos metàl·lics. (component de residu); rendiment 0.042 kg; Codi LER 15 01 04; Massa de l'element 1 kg; Volum 0.001667 m3

**mt07aco020a** U Separador homologat per fonamentacions
Dades tècniques: Cost energètic 1.105 MJ; Emissió de CO2 0.114 kg
Residus:
- embalatge: re150101 Envasos de paper i cartró. (component de residu); rendiment 0.072 kg; Codi LER 15 01 01; Massa de l'element 1 kg; Volum 0.001333 m3

**mt07aco010c** kg Ferralla elaborada en taller industrial amb acer en barres corrugades, UNE-EN 10080 B 500 S, de varis diàmetres
Dades tècniques: Cost energètic 12.720 MJ; Emissió de CO2 0.530 kg; Codi LER 17 04 05; Massa de l'element 1 kg; Volum 0.000476 m3

**mt10haf010ctms** m³ Formigó HA-25/F/20/XC2, fabricat en central
Dades tècniques: Cost energètic 1876.000 MJ; Emissió de CO2 234.500 kg; Codi LER 17 01 01; Massa de l'element 2345 kg; Volum 1.563333 m3
