# Sostre sanitari ventilat sobre biga d'arrencada

- Propietat de l'arxiu: CYPE Ingenieros S.A.
- Format: FIEBDC-3/2016
- Programa: Generador de preus de la construcció. CYPE Ingenieros, S.A.
- Data: 04/06/2025
- Divisa: EUR
- Costos indirectes: 3 %
- IVA: 21 %

## E Estructures

### EH Formigó armat

#### EHU Sostres unidireccionals

**EHU006** m² Sostre sanitari ventilat sobre biga d'arrencada.
Sostre sanitari ventilat de formigó armat, cantell 30 = 25+5 cm, realitzat amb formigó HA-25/F/20/XC2 fabricat en central, i abocament amb cubilot, volum 0,096 m³/m², i acer UNE-EN 10080 B 500 S en zona de reforç de negatius i connectors de biguetes i cèrcols, quantia 6 kg/m²; format per: bigueta pretesada T-18; revoltó de formigó, 60x20x25 cm; capa de compressió de 5 cm de gruix, amb armadura de repartiment formada per malla electrosoldada ME 20x20 Ø 5-5 B 500 T 6x2,20 UNE-EN 10080, sobre biga d'arrencada. Inclús agent filmogen, per la cura de formigons i morters.
Criteri de valoració econòmica: El preu inclou l'elaboració de la ferralla (tall, doblegat i conformat d'elements) en taller industrial i el muntatge en el lloc definitiu de la seva col·locació en obra. El preu no inclou la biga d'arrencada.
Inclou: Replanteig de la geometria de la planta. Col·locació de biguetes i revoltons. Col·locació de les armadures amb separadors homologats. Abocament i compactació del formigó. Reglejat i anivellació de la capa de compressió. Curat del formigó.
Criteri d'amidament de projecte: Superfície mesurada des de les cares exteriors dels cèrcols del perímetre, segons documentació gràfica de Projecte, deduint els buits de superfície major de 6 m².
Criteri de mesura d'obra: Es mesurarà, des de les cares exteriors dels cèrcols del perímetre, la superfície realment executada segons especificacions de Projecte, deduint els buits de superfície major de 6 m². Es consideren inclosos tots els elements integrants de l'estructura senyalats en els plànols i detalls del Projecte.

| Codi | Ut | Descripció | Rendiment | Preu | Import |
|---|---|---|---|---|---|
| mt08aaa010a | m³ | Aigua. (material) | 0.004 | 1.5 | 0.006 |
| mt08eft030a | m² | Tauler de fusta tractada, de 22 mm d'espessor, reforçat amb varetes i perfils. (material) | 0.028 | 45.5 | 1.274 |
| mt08cim030b | m³ | Fusta de pi. (material) | 0.003 | 355.5 | 1.067 |
| mt08var060 | kg | Puntes d'acer de 20x100 mm. (material) | 0.04 | 8.75 | 0.350 |
| mt08dba010b | l | Agent desemmotllant, a base d'olis especials, emulsionant en aigua, per a encofrats metàl·lics, fenòlics o de fusta. (material) | 0.03 | 1.8 | 0.054 |
| mt07bho010d | U | Revoltó de formigó, 60x20x25 cm. Inclús peces especials. (material) | 5.25 | 0.85 | 4.463 |
| mt07vau010a | m | Bigueta pretesada, T-18, amb una longitud mitjana menor de 4 m, segons UNE-EN 15037-1. (material) | 0.165 | 5.2 | 0.858 |
| mt07vau010b | m | Bigueta pretesada, T-18, amb una longitud mitjana entre 4 i 5 m, segons UNE-EN 15037-1. (material) | 0.908 | 5.6 | 5.085 |
| mt07vau010c | m | Bigueta pretesada, T-18, amb una longitud mitjana entre 5 i 6 m, segons UNE-EN 15037-1. (material) | 0.495 | 5.9 | 2.921 |
| mt07vau010d | m | Bigueta pretesada, T-18, amb una longitud mitjana major de 6 m, segons UNE-EN 15037-1. (material) | 0.083 | 7.3 | 0.606 |
| mt07aco010c | kg | Ferralla elaborada en taller industrial amb acer en barres corrugades, UNE-EN 10080 B 500 S, de varis diàmetres. (material) | 6 | 1.6 | 9.600 |
| mt08var050 | kg | Filferro galvanitzat per a lligar, de 1,30 mm de diàmetre. (material) | 0.06 | 1.5 | 0.090 |
| mt07ame010d | m² | Malla electrosoldada ME 20x20 Ø 5-5 B 500 T 6x2,20 UNE-EN 10080. (material) | 1.1 | 2.52 | 2.772 |
| mt10haf010ctms | m³ | Formigó HA-25/F/20/XC2, fabricat en central. (material) | 0.101 | 92.2 | 9.312 |
| mt08cur020a | l | Agent filmogen, per la cura de formigons i morters. (material) | 0.15 | 1.56 | 0.234 |
| mo044 | h | Oficial 1ª encofrador. (mà d'obra) | 0.341 | 29.64 | 10.107 |
| mo091 | h | Ajudant encofrador. (mà d'obra) | 0.335 | 26.36 | 8.831 |
| mo043 | h | Oficial 1ª ferrallista. (mà d'obra) | 0.089 | 29.64 | 2.638 |
| mo090 | h | Ajudant ferrallista. (mà d'obra) | 0.089 | 26.36 | 2.346 |
| mo045 | h | Oficial 1ª estructurista, en treballs de posada en obra del formigó. (mà d'obra) | 0.045 | 29.64 | 1.334 |
| mo092 | h | Ajudant estructurista, en treballs de posada en obra del formigó. (mà d'obra) | 0.177 | 26.36 | 4.666 |
| % | % | Costos directes complementaris | 2 % | 68.614 | 1.372 |
|  |  | Costos directes |  |  | 69.986 |

Residus:
- col·locació: mt08eft030a Tauler de fusta tractada, de 22 mm d'espessor, reforçat amb varetes i perfils; factor de residu 1
- col·locació: mt08cim030b Fusta de pi; factor de residu 1
- col·locació: mt08var060 Puntes d'acer de 20x100 mm; factor de residu 0.0045
- col·locació: mt08dba010b Agent desemmotllant, a base d'olis especials, emulsionant en aigua, per a encofrats metàl·lics, fenòlics o de fusta; factor de residu 0.07
- col·locació: mt07bho010d Revoltó de formigó, 60x20x25 cm. Inclús peces especials; factor de residu 0.045
- col·locació: mt07vau010a Bigueta pretesada, T-18, amb una longitud mitjana menor de 4 m, segons UNE-EN 15037-1; factor de residu 0.0252
- col·locació: mt07vau010b Bigueta pretesada, T-18, amb una longitud mitjana entre 4 i 5 m, segons UNE-EN 15037-1; factor de residu 0.0252
- col·locació: mt07vau010c Bigueta pretesada, T-18, amb una longitud mitjana entre 5 i 6 m, segons UNE-EN 15037-1; factor de residu 0.0252
- col·locació: mt07vau010d Bigueta pretesada, T-18, amb una longitud mitjana major de 6 m, segons UNE-EN 15037-1; factor de residu 0.0252
- col·locació: mt07aco010c Ferralla elaborada en taller industrial amb acer en barres corrugades, UNE-EN 10080 B 500 S, de varis diàmetres; factor de residu 0.0075
- col·locació: mt08var050 Filferro galvanitzat per a lligar, de 1,30 mm de diàmetre; factor de residu 0.0038
- col·locació: mt07ame010d Malla electrosoldada ME 20x20 Ø 5-5 B 500 T 6x2,20 UNE-EN 10080; factor de residu 0.0217299
- col·locació: mt10haf010ctms Formigó HA-25/F/20/XC2, fabricat en central; factor de residu 0.00129528

## Recursos

**mt08aaa010a** m³ Aigua
Dades tècniques: Cost energètic 60.000 MJ; Emissió de CO2 30.000 kg

**mt08eft030a** m² Tauler de fusta tractada, de 22 mm d'espessor, reforçat amb varetes i perfils
Dades tècniques: Cost energètic 1657.248 MJ; Emissió de CO2 -22.692 kg; Codi LER 17 02 01; Massa de l'element 12.2 kg; Volum 0.011091 m3

**mt08cim030b** m³ Fusta de pi
Dades tècniques: Cost energètic 7471.200 MJ; Emissió de CO2 -102.300 kg; Codi LER 17 02 01; Massa de l'element 55 kg; Volum 0.05 m3

**mt08var060** kg Puntes d'acer de 20x100 mm
Dades tècniques: Cost energètic 14.060 MJ; Emissió de CO2 0.570 kg; Codi LER 17 04 05; Massa de l'element 1 kg; Volum 0.000476 m3

**mt08dba010b** l Agent desemmotllant, a base d'olis especials, emulsionant en aigua, per a encofrats metàl·lics, fenòlics o de fusta
Dades tècniques: Cost energètic 82.820 MJ; Emissió de CO2 4.477 kg; Codi LER 17 09 04; Massa de l'element 0.932 kg; Volum 0.000621 m3
Residus:
- embalatge: re150104 Envasos metàl·lics. (component de residu); rendiment 0.042 kg; Codi LER 15 01 04; Massa de l'element 1 kg; Volum 0.001667 m3

**mt07bho010d** U Revoltó de formigó, 60x20x25 cm. Inclús peces especials
Dades tècniques: Cost energètic 9.909 MJ; Emissió de CO2 1.285 kg; Codi LER 17 01 01; Massa de l'element 16 kg; Volum 0.010667 m3
Residus:
- embalatge: re170201 Fusta. (component de residu); rendiment 0.008 kg; Codi LER 17 02 01; Massa de l'element 1 kg; Volum 0.000909 m3
- embalatge: re170203 Plàstic. (component de residu); rendiment 0.004 kg; Codi LER 17 02 03; Massa de l'element 1 kg; Volum 0.001667 m3

**mt07vau010a** m Bigueta pretesada, T-18, amb una longitud mitjana menor de 4 m, segons UNE-EN 15037-1
Dades tècniques: Cost energètic 43.461 MJ; Emissió de CO2 4.658 kg; Codi LER 17 01 01; Massa de l'element 29.3 kg; Volum 0.019533 m3
Residus:
- embalatge: re170201 Fusta; rendiment 0.014 kg
- embalatge: re170203 Plàstic; rendiment 0.06 kg

**mt07vau010b** m Bigueta pretesada, T-18, amb una longitud mitjana entre 4 i 5 m, segons UNE-EN 15037-1
Dades tècniques: Cost energètic 43.461 MJ; Emissió de CO2 4.658 kg; Codi LER 17 01 01; Massa de l'element 29.3 kg; Volum 0.019533 m3
Residus:
- embalatge: re170201 Fusta; rendiment 0.014 kg
- embalatge: re170203 Plàstic; rendiment 0.06 kg

**mt07vau010c** m Bigueta pretesada, T-18, amb una longitud mitjana entre 5 i 6 m, segons UNE-EN 15037-1
Dades tècniques: Cost energètic 43.461 MJ; Emissió de CO2 4.658 kg; Codi LER 17 01 01; Massa de l'element 29.3 kg; Volum 0.019533 m3
Residus:
- embalatge: re170201 Fusta; rendiment 0.014 kg
- embalatge: re170203 Plàstic; rendiment 0.06 kg

**mt07vau010d** m Bigueta pretesada, T-18, amb una longitud mitjana major de 6 m, segons UNE-EN 15037-1
Dades tècniques: Cost energètic 43.461 MJ; Emissió de CO2 4.658 kg; Codi LER 17 01 01; Massa de l'element 29.3 kg; Volum 0.019533 m3
Residus:
- embalatge: re170201 Fusta; rendiment 0.014 kg
- embalatge: re170203 Plàstic; rendiment 0.06 kg

**mt07aco010c** kg Ferralla elaborada en taller industrial amb acer en barres corrugades, UNE-EN 10080 B 500 S, de varis diàmetres
Dades tècniques: Cost energètic 12.720 MJ; Emissió de CO2 0.530 kg; Codi LER 17 04 05; Massa de l'element 1 kg; Volum 0.000476 m3

**mt08var050** kg Filferro galvanitzat per a lligar, de 1,30 mm de diàmetre
Dades tècniques: Cost energètic 25.100 MJ; Emissió de CO2 2.560 kg; Codi LER 17 04 05; Massa de l'element 1 kg; Volum 0.000476 m3

**mt07ame010d** m² Malla electrosoldada ME 20x20 Ø 5-5 B 500 T 6x2,20 UNE-EN 10080
Dades tècniques: Cost energètic 43.439 MJ; Emissió de CO2 0.015 kg; Codi LER 17 04 05; Massa de l'element 1.47 kg; Volum 0.0007 m3

**mt10haf010ctms** m³ Formigó HA-25/F/20/XC2, fabricat en central
Dades tècniques: Cost energètic 1876.000 MJ; Emissió de CO2 234.500 kg; Codi LER 17 01 01; Massa de l'element 2345 kg; Volum 1.563333 m3
