# Forjat unidireccional amb bigueta vista

- Propietat de l'arxiu: CYPE Ingenieros S.A.
- Format: FIEBDC-3/2016
- Programa: Generador de preus de la construcció. CYPE Ingenieros, S.A.
- Data: 04/06/2025
- Divisa: EUR
- Costos indirectes: 3 %
- IVA: 21 %

## E Estructures

### EH Formigó armat

#### EHU Sostres unidireccionals

**EHU026** m² Forjat unidireccional amb bigueta vista.
Forjat unidireccional de formigó armat, amb bigueta vista, horitzontal, amb altura lliure de planta de fins a 3 m, cantell 28 cm, realitzat amb formigó HA-25/F/20/XC2 fabricat en central, i abocament amb cubilot amb un volum total de formigó de 0,064 m³/m², i acer UNE-EN 10080 B 500 S en zona de reforç de negatius i connectors de biguetes i cèrcols, amb una quantia total de 2 kg/m²; muntatge i desmuntatge de sistema d'encofrat parcial, amb acabat tipus industrial per revestir, format per: superfície encofrant de taulers de fusta tractada, reforçats amb varetes i perfils, i taulons de fusta, amortitzables en 25 usos, estructura suport horitzontal de sotaponts metàl·lics i accessoris de muntatge, amortitzables en 150 usos i estructura suport vertical de puntals metàl·lics, amortitzables en 150 usos; bigueta de formigó vist, imitació fusta, 8x20 cm; revoltó mallorquí pla de material ceràmic, amb el cantell llis, 60x23x3,5 cm; capa de compressió de 4 cm de gruix, amb armadura de repartiment formada per malla electrosoldada ME 20x20 Ø 5-5 B 500 T 6x2,20 UNE-EN 10080. Inclús agent filmogen, per la cura de formigons i morters.
Criteri de valoració econòmica: El preu inclou l'elaboració de la ferralla (tall, doblegat i conformat d'elements) en taller industrial i el muntatge en el lloc definitiu de la seva col·locació en obra, però no inclou els pilars ni les bigues.
Inclou: Replanteig del sistema d'encofrat. Muntatge del sistema d'encofrat. Replanteig de la geometria de la planta sobre l'encofrat. Col·locació de biguetes i revoltons. Col·locació de les armadures. Abocament i compactació del formigó. Reglejat i anivellació de la capa de compressió. Curat del formigó. Desmuntatge del sistema d'encofrat.
Criteri d'amidament de projecte: Superfície mesurada en veritable magnitud des de les cares exteriors dels cèrcols no estructurals, segons documentació gràfica de Projecte, deduint els buits de superfície major de 6 m².
Criteri de mesura d'obra: Es mesurarà, en veritable magnitud, des de les cares exteriors dels cèrcols no estructurales, la superfície realment executada segons especificacions de Projecte, deduint els buits de superfície major de 6 m². Es consideren inclosos tots els elements integrants de l'estructura senyalats en els plànols i detalls del Projecte.

| Codi | Ut | Descripció | Rendiment | Preu | Import |
|---|---|---|---|---|---|
| mt08eft030a | m² | Tauler de fusta tractada, de 22 mm d'espessor, reforçat amb varetes i perfils. (material) | 0.022 | 45.5 | 1.001 |
| mt50spa052b | m | Tauló de fusta de pi, de 20x7,2 cm. (material) | 0.044 | 6.32 | 0.278 |
| mt08eva030 | m² | Estructura suport per a encofrat recuperable, composta de: sotaponts metàl·lics i accessoris de muntatge. (material) | 0.004 | 102 | 0.408 |
| mt50spa081a | U | Puntal metàl·lic telescòpic, de fins a 3 m d'altura. (material) | 0.027 | 19.25 | 0.520 |
| mt08cim030b | m³ | Fusta de pi. (material) | 0.002 | 355.5 | 0.711 |
| mt08var060 | kg | Puntes d'acer de 20x100 mm. (material) | 0.02 | 8.75 | 0.175 |
| mt08dba010b | l | Agent desemmotllant, a base d'olis especials, emulsionant en aigua, per a encofrats metàl·lics, fenòlics o de fusta. (material) | 0.015 | 1.8 | 0.027 |
| mt07bce030c | U | Revoltó mallorquí pla de material ceràmic, amb el cantell llis, 60x23x3,5 cm. (material) | 7.246 | 2.96 | 21.448 |
| mt07vse020m | m | Bigueta de formigó vist, imitació fusta, Lmitjana = <4 m, 8x20 cm. (material) | 0.167 | 27.14 | 4.532 |
| mt07vse020n | m | Bigueta de formigó vist, imitació fusta, Lmitjana = 4/5 m, 8x20 cm. (material) | 0.917 | 28.2 | 25.859 |
| mt07vse020o | m | Bigueta de formigó vist, imitació fusta, Lmitjana = 5/6 m, 8x20 cm. (material) | 0.5 | 29.3 | 14.650 |
| mt07aco010c | kg | Ferralla elaborada en taller industrial amb acer en barres corrugades, UNE-EN 10080 B 500 S, de varis diàmetres. (material) | 2 | 1.6 | 3.200 |
| mt08var050 | kg | Filferro galvanitzat per a lligar, de 1,30 mm de diàmetre. (material) | 0.02 | 1.5 | 0.030 |
| mt07ame010d | m² | Malla electrosoldada ME 20x20 Ø 5-5 B 500 T 6x2,20 UNE-EN 10080. (material) | 1.1 | 2.52 | 2.772 |
| mt10haf010ctms | m³ | Formigó HA-25/F/20/XC2, fabricat en central. (material) | 0.067 | 92.2 | 6.177 |
| mt08cur020a | l | Agent filmogen, per la cura de formigons i morters. (material) | 0.15 | 1.56 | 0.234 |
| mo044 | h | Oficial 1ª encofrador. (mà d'obra) | 0.702 | 29.64 | 20.807 |
| mo091 | h | Ajudant encofrador. (mà d'obra) | 0.702 | 26.36 | 18.505 |
| mo043 | h | Oficial 1ª ferrallista. (mà d'obra) | 0.03 | 29.64 | 0.889 |
| mo090 | h | Ajudant ferrallista. (mà d'obra) | 0.03 | 26.36 | 0.791 |
| mo045 | h | Oficial 1ª estructurista, en treballs de posada en obra del formigó. (mà d'obra) | 0.03 | 29.64 | 0.889 |
| mo092 | h | Ajudant estructurista, en treballs de posada en obra del formigó. (mà d'obra) | 0.118 | 26.36 | 3.110 |
| % | % | Costos directes complementaris | 2 % | 127.013 | 2.540 |
|  |  | Costos directes |  |  | 129.553 |

Residus:
- col·locació: mt08eft030a Tauler de fusta tractada, de 22 mm d'espessor, reforçat amb varetes i perfils; factor de residu 1
- col·locació: mt50spa052b Tauló de fusta de pi, de 20x7,2 cm; factor de residu 1
- col·locació: mt50spa081a Puntal metàl·lic telescòpic, de fins a 3 m d'altura; factor de residu 1
- col·locació: mt08cim030b Fusta de pi; factor de residu 1
- col·locació: mt08var060 Puntes d'acer de 20x100 mm; factor de residu 0.0045
- col·locació: mt08dba010b Agent desemmotllant, a base d'olis especials, emulsionant en aigua, per a encofrats metàl·lics, fenòlics o de fusta; factor de residu 0.07
- col·locació: mt07bce030c Revoltó mallorquí pla de material ceràmic, amb el cantell llis, 60x23x3,5 cm; factor de residu 0.0245
- col·locació: mt07vse020m Bigueta de formigó vist, imitació fusta, Lmitjana = <4 m, 8x20 cm; factor de residu 0.0157243
- col·locació: mt07vse020n Bigueta de formigó vist, imitació fusta, Lmitjana = 4/5 m, 8x20 cm; factor de residu 0.0144432
- col·locació: mt07vse020o Bigueta de formigó vist, imitació fusta, Lmitjana = 5/6 m, 8x20 cm; factor de residu 0.0131137
- col·locació: mt07aco010c Ferralla elaborada en taller industrial amb acer en barres corrugades, UNE-EN 10080 B 500 S, de varis diàmetres; factor de residu 0.0075
- col·locació: mt08var050 Filferro galvanitzat per a lligar, de 1,30 mm de diàmetre; factor de residu 0.0038
- col·locació: mt07ame010d Malla electrosoldada ME 20x20 Ø 5-5 B 500 T 6x2,20 UNE-EN 10080; factor de residu 0.0217299
- col·locació: mt10haf010ctms Formigó HA-25/F/20/XC2, fabricat en central; factor de residu 0.00129528

## Recursos

**mt08eft030a** m² Tauler de fusta tractada, de 22 mm d'espessor, reforçat amb varetes i perfils
Dades tècniques: Cost energètic 1657.248 MJ; Emissió de CO2 -22.692 kg; Codi LER 17 02 01; Massa de l'element 12.2 kg; Volum 0.011091 m3

**mt50spa052b** m Tauló de fusta de pi, de 20x7,2 cm
Dades tècniques: Cost energètic 1124.755 MJ; Emissió de CO2 -15.401 kg; Codi LER 17 02 01; Massa de l'element 8.28 kg; Volum 0.007527 m3

**mt50spa081a** U Puntal metàl·lic telescòpic, de fins a 3 m d'altura
Dades tècniques: Cost energètic 139.194 MJ; Emissió de CO2 5.643 kg; Codi LER 17 04 05; Massa de l'element 9.9 kg; Volum 0.004714 m3

**mt08cim030b** m³ Fusta de pi
Dades tècniques: Cost energètic 7471.200 MJ; Emissió de CO2 -102.300 kg; Codi LER 17 02 01; Massa de l'element 55 kg; Volum 0.05 m3

**mt08var060** kg Puntes d'acer de 20x100 mm
Dades tècniques: Cost energètic 14.060 MJ; Emissió de CO2 0.570 kg; Codi LER 17 04 05; Massa de l'element 1 kg; Volum 0.000476 m3

**mt08dba010b** l Agent desemmotllant, a base d'olis especials, emulsionant en aigua, per a encofrats metàl·lics, fenòlics o de fusta
Dades tècniques: Cost energètic 82.820 MJ; Emissió de CO2 4.477 kg; Codi LER 17 09 04; Massa de l'element 0.932 kg; Volum 0.000621 m3
Residus:
- embalatge: re150104 Envasos metàl·lics. (component de residu); rendiment 0.042 kg; Codi LER 15 01 04; Massa de l'element 1 kg; Volum 0.001667 m3

**mt07bce030c** U Revoltó mallorquí pla de material ceràmic, amb el cantell llis, 60x23x3,5 cm
Dades tècniques: Cost energètic 14.754 MJ; Emissió de CO2 0.950 kg; Codi LER 17 01 03; Massa de l'element 4 kg; Volum 0.0032 m3
Residus:
- embalatge: re170201 Fusta. (component de residu); rendiment 0.021 kg; Codi LER 17 02 01; Massa de l'element 1 kg; Volum 0.000909 m3
- embalatge: re170203 Plàstic. (component de residu); rendiment 0.006 kg; Codi LER 17 02 03; Massa de l'element 1 kg; Volum 0.001667 m3

**mt07vse020m** m Bigueta de formigó vist, imitació fusta, Lmitjana = <4 m, 8x20 cm
Dades tècniques: Cost energètic 57.870 MJ; Emissió de CO2 6.296 kg; Codi LER 17 01 01; Massa de l'element 40 kg; Volum 0.026667 m3
Residus:
- embalatge: re170201 Fusta; rendiment 0.018 kg
- embalatge: re170203 Plàstic; rendiment 0.068 kg

**mt07vse020n** m Bigueta de formigó vist, imitació fusta, Lmitjana = 4/5 m, 8x20 cm
Dades tècniques: Cost energètic 58.054 MJ; Emissió de CO2 6.300 kg; Codi LER 17 01 01; Massa de l'element 40 kg; Volum 0.026667 m3
Residus:
- embalatge: re170201 Fusta; rendiment 0.018 kg
- embalatge: re170203 Plàstic; rendiment 0.07 kg

**mt07vse020o** m Bigueta de formigó vist, imitació fusta, Lmitjana = 5/6 m, 8x20 cm
Dades tècniques: Cost energètic 58.244 MJ; Emissió de CO2 6.305 kg; Codi LER 17 01 01; Massa de l'element 40 kg; Volum 0.026667 m3
Residus:
- embalatge: re170201 Fusta; rendiment 0.019 kg
- embalatge: re170203 Plàstic; rendiment 0.071 kg

**mt07aco010c** kg Ferralla elaborada en taller industrial amb acer en barres corrugades, UNE-EN 10080 B 500 S, de varis diàmetres
Dades tècniques: Cost energètic 12.720 MJ; Emissió de CO2 0.530 kg; Codi LER 17 04 05; Massa de l'element 1 kg; Volum 0.000476 m3

**mt08var050** kg Filferro galvanitzat per a lligar, de 1,30 mm de diàmetre
Dades tècniques: Cost energètic 25.100 MJ; Emissió de CO2 2.560 kg; Codi LER 17 04 05; Massa de l'element 1 kg; Volum 0.000476 m3

**mt07ame010d** m² Malla electrosoldada ME 20x20 Ø 5-5 B 500 T 6x2,20 UNE-EN 10080
Dades tècniques: Cost energètic 43.439 MJ; Emissió de CO2 0.015 kg; Codi LER 17 04 05; Massa de l'element 1.47 kg; Volum 0.0007 m3

**mt10haf010ctms** m³ Formigó HA-25/F/20/XC2, fabricat en central
Dades tècniques: Cost energètic 1876.000 MJ; Emissió de CO2 234.500 kg; Codi LER 17 01 01; Massa de l'element 2345 kg; Volum 1.563333 m3
